# Sanierungsbedarfsermittlung 2025-26
Angebotsaufforderung (GAEB DA XML 3.1, DA83)
Projekt: 25_BEDARFSERMITTLUNG
Währung: EUR
Auftraggeber: Stadt Gelsenkirchen, Referat 65, Hochbau und Liegenschaften, Goldbergstr. 12, 45894 Gelsenkirchen, Deutschland
Erstellt mit: SOFTTECH GmbH / GXML Toolbox V3.3 R20230503, AVANTI pro 2023, 20.10.2025

## 721 Sanierungsbedarfsermittlung
Datum: 23.09.2020

*Hinweis: Vorbemerkungen*
Kalkulationshinweise s. BVB.
(Besondere Vertragsbedingungen)

Für jedes Objekt ist ein eigener Bericht abzugeben.

### 01 Los 1

#### 01.01 Gebäude 1

##### 01.01.01 Einarbeitung

**01.01.01.01 Sichtung und Auswertung vorhandener Unterlagen**
Sichtung und Auswertung von vorhandenen Unterlagen in Hinblick auf die Gebäudeeckdaten sowie die Baukonstruktion und die verwendeten Baumaterialien etc.
Menge: 1,000 psch
Voraussichtliche Abrechnungsmenge: 1,000

**01.01.01.02 Auftaktgespräch**
Auftaktgespräch mit dem verantwortlichen Planer inkl. Erfassung der für die Erbringung der Leistung notwendigen Daten im RHB.

Die An- und Abfahrt wird unter Pos. 01.01.05.01 abgerechnet.
Menge: 2,000 Std.

##### 01.01.02 Erfassung des Gebäudebestands

**01.01.02.01 Erfassung des Gebäudebestands**
Erfassung des Gebäudebestands mit Bestandsaufnahme vor Ort
Wegen der unterschiedlichen Daten- und Informationslage zu den verschiedenen Gebäuden bedarf es zunächst einer ergänzenden Bestandsaufnahme durch eine Gebäudebegehung.
Ein Abgleich der Unterlagen und der Pläne mit dem Gebäudebestand vor Ort ist vorzunehmen. Bei Abweichungen müssen die Abweichungen in den Unterlagen und/oder Plänen dokumentiert werden.
Fotos sind eindeutig zu bezeichnen und der Situation vor Ort zuzuordnen.
Es obliegt dem AN die Ermittlung nach eigener Systematik durchzuführen.
Es ist dem AN freigestellt, eigene 2D- oder 3D-Aufmaße (z.B. Laserscan) zu erstellen und/oder eigene Software zu nutzen.
Aufmaßdaten sind bei Abschluss der Leistungen dem AG zu übergeben s. Kalkulationshinweis.
Die An- und Abfahrt wird unter Pos. 01.01.05.01 abgerechnet.
Menge: 1,000 Stck
Voraussichtliche Abrechnungsmenge: 1,000

##### 01.01.03 Bericht

**01.01.03.01 Bericht**
Bericht Sanierungsbedarfsermittlung
Als Ergebnis der Sanierungsbedarfsermittlung ist eine Aufstellung zu erstellen, die für die betrachteten Bauteile und Anlagen(teile) eine kategorisierende Aussage zu deren derzeitigem Zustand, dem Zeitraum/Zeitpunkt für eine Erneuerung aus baulich-konstruktiver/technischer Sicht sowie aus Sicht der Anlagentechnik [für energetische Bauteile] eine Wirtschaftlichkeitsbetrachtung unterschiedlicher energetischer Maßnahmen mit Blick auf deren Kosten/Nutzen umfasst.
Der erfasste Gebäudezustand soll bezüglich des Zustands bewertet werden.
Bauteile und technische Anlagen, die sanierungsbedürftig sind und/oder nicht dem angestrebten Standard entsprechen, sind darzustellen und zu bewerten.
Die einzelnen Sanierungsbedarfe sind eindeutig zu verordnen, durch Fotos zu ergänzen, zu beschreiben und zu benoten/bewerten sowie durch Angabe von Mengen, Einzelpreisen und Sanierungskosten zu ergänzen.
Kosten
Die Kosten für die in der Sanierungsbedarfsermittlung erarbeiteten Sanierungsmaßnahmen sind in der Anlage 'Gebäudedaten/Gebäudekenngrößen' bis auf die erste Kostenebene zusammengefasst darzustellen.
Angabe der Kosten der Kostengruppe 300 + 400 getrennt.
Der Kostenanteil zur energetischen Sanierung ist separat auszuweisen.
Die Kosten für eine Schadstoffuntersuchung oder -sanierung sind nicht Bestandteil dieser Betrachtung. Erkennbare oder vermutete Schadstoffbelastungen sind im Deckblatt aufzuführen.
Die Kostengruppe 500 ist nicht Bestandteil dieser Betrachtung.
Baunebenkosten in Höhe von 15-25% sind im Ergebnis begründet separat auszuweisen.
Empfehlung zur Sanierung
Eine Empfehlung für die sinnvollste, wirtschaftlichste bauliche und energetische Sanierung ist anzugeben und zu begründen. Dabei sind die Dringlichkeit einer Sanierung sowie der Zeitfaktor darzustellen.
Gebäudedaten/Gebäudekenngrößen (Anlage 1)
In Form des Deckblattes sind die wichtigsten Informationen zu dem untersuchten Objekt und der Anlagen zusammengefasst darzustellen.
Checklisten (Anlage 2)
Die beigefügten Checklisten sind zu verwenden.
Die Überführung der Ergebnisse der Bestandsaufnahme, der Sanierungsbedarfsermittlung und der Sanierungskosten in die Checklisten (Anlage 1) hat als Voraussetzung für eine Vergleichbarkeit aller Gebäudebestände zu erfolgen.
Benotung und Hinweise (Anlage 3)
Die Benotung/Bewertung der mangelbehafteten und sanierungsbedürftigen Bauteile und Einbauten kann nach eigenem System erfolgen.
Vorgeschlagen wird, die Benotung/Bewertung nach dieser Anlage vorzunehmen.
Anforderungswerte Wärmedurchgangskoeffizient bei Sanierung (Anlage 4)
Die Vorgaben zum energetischen Standard sind einzuhalten oder zumindest, wo immer möglich, anzustreben.
In dem Bericht ist die Bewertung mit Sanierungsvorschlag des einzelnen Sanierungsbedarfs darzustellen und zu begründen s.o.
Ergebnis Dämmmaßnahmen und Anlagetechnik (Anlage 5)
Schwerpunktmäßig ist hier die Dämmung und die Anlagetechnik zu bewerten und bezüglich der Investitionskosten, Armortivationszeit und Energieersparnis zu beziffern.
Berechnung Energieersparnis (Anlage 6)
Das Ergebnis der Berechnung Energieersparnis ist in der Checkliste einzutragen.
Klima-Leitlinie (Anlage 7)
Die Klima-Leitlinie der Stadt Gelsenkirchen ist Grundlage aller Betrachtungen.
Menge: 1,000 Stck
Voraussichtliche Abrechnungsmenge: 1,000

##### 01.01.04 Termine und Beratungen

**01.01.04.01 Orts- und Besprechungstermine**
In Absprache mit der Maßnahmeleitung:
Termine vor Ort oder im Rathaus Buer z.B. zur Erläuterung der Bestandsaufnahme oder des Berichts.

Die An- und Abfahrt wird unter Pos. 01.01.05.01 abgerechnet.
Menge: 2,000 Std
Voraussichtliche Abrechnungsmenge: 1,000

**01.01.04.02 Beratungen, Stellungnahmen, Videokonferenzen**
Beratungen, auf Wunsch des AG, die nicht vor Ort stattfinden, z.B. telefonische Beratungen oder Videokonferenzen.
Menge: 10,000 Std

##### 01.01.05 An- und Abfahrten

**01.01.05.01 An- und Abfahrten**
Erforderliche An- und Abfahrten für Pos. 01.01.01.02, 01.01.02.01  und 01.01.04.01 .
incl. Personal- und Nebenkosten.
Menge: 4,000 Stck

#### 01.02 Gebäude 2

##### 01.02.01 Einarbeitung

**01.02.01.01 Sichtung und Auswertung vorhandener Unterlagen**
Sichtung und Auswertung von vorhandenen Unterlagen in Hinblick auf die Gebäudeeckdaten sowie die Baukonstruktion und die verwendeten Baumaterialien etc.
Menge: 1,000 psch
Voraussichtliche Abrechnungsmenge: 1,000

**01.02.01.02 Auftaktgespräch**
Auftaktgespräch mit dem verantwortlichen Planer inkl. Erfassung der für die Erbringung der Leistung notwendigen Daten im RHB.

Die An- und Abfahrt wird unter Pos. 01.02.05.01 abgerechnet.
Menge: 2,000 Std.

##### 01.02.02 Erfassung des Gebäudebestands

**01.02.02.01 Erfassung des Gebäudebestands**
Erfassung des Gebäudebestands mit Bestandsaufnahme vor Ort
weiter wie Pos. 01.01.02.01.

Die An- und Abfahrt wird unter Pos. 01.02.05.01 abgerechnet.
Menge: 1,000 Stck

##### 01.02.03 Bericht

**01.02.03.01 Bericht**
Bericht Sanierungsbedarfsermittlung
weiter wie Pos. 01.01.03.01.
Menge: 1,000 Stck

##### 01.02.04 Termine und Beratungen

**01.02.04.01 Orts- und Besprechungstermine**
In Absprache mit der Maßnahmeleitung:
Termine vor Ort oder im Rathaus Buer z.B. zur Erläuterung der Bestandsaufnahme oder des Berichts.

Die An- und Abfahrt wird unter Pos. 01.02.05.01 abgerechnet.
Menge: 2,000 Std.

**01.02.04.02 Beratungen, Stellungnahmen, Videokonferenzen**
Beratungen, auf Wunsch des AG, die nicht vor Ort stattfinden, z.B. telefonische Beratungen oder Videokonferenzen.
Menge: 10,000 Std

##### 01.02.05 An- und Abfahrten

**01.02.05.01 An- und Abfahrten**
Erforderliche An- und Abfahrten für Pos. 01.02.01.02,
01.02.02.01 und 01.02.04.01
incl. Personal- und Nebenkosten.
Menge: 4,000 Stck

#### 01.03 Gebäude 3

##### 01.03.01 Einarbeitung

**01.03.01.01 Sichtung und Auswertung vorhandener Unterlagen**
Sichtung und Auswertung von vorhandenen Unterlagen in Hinblick auf die Gebäudeeckdaten sowie die Baukonstruktion und die verwendeten Baumaterialien etc.
Menge: 1,000 psch
Voraussichtliche Abrechnungsmenge: 1,000

**01.03.01.02 Auftaktgespräch**
Auftaktgespräch mit dem verantwortlichen Planer inkl. Erfassung der für die Erbringung der Leistung notwendigen Daten im RHB.

Die An- und Abfahrt wird unter Pos. 01.03.05.01 abgerechnet.
Menge: 2,000 Std.

##### 01.03.02 Erfassung des Gebäudebestands

**01.03.02.01 Erfassung des Gebäudebestands**
Erfassung des Gebäudebestands mit Bestandsaufnahme vor Ort
weiter wie Pos. 01.01.02.01.

Die An- und Abfahrt wird unter Pos. 01.03.05.01 abgerechnet.
Menge: 1,000 Stck

##### 01.03.03 Bericht

**01.03.03.01 Bericht**
Bericht Sanierungsbedarfsermittlung
weiter wie Pos. 01.01.03.01.
Menge: 1,000 Stck

##### 01.03.04 Termine und Beratungen

**01.03.04.01 Orts- und Besprechungstermine**
In Absprache mit der Maßnahmeleitung:
Termine vor Ort oder im Rathaus Buer z.B. zur Erläuterung der Bestandsaufnahme oder des Berichts.

Die An- und Abfahrt wird unter Pos. 01.03.05.01 abgerechnet.
Menge: 2,000 Std.

**01.03.04.02 Beratungen, Stellungnahmen, Videokonferenzen**
Beratungen, auf Wunsch des AG, die nicht vor Ort stattfinden, z.B. telefonische Beratungen oder Videokonferenzen.
Menge: 10,000 Std

##### 01.03.05 An- und Abfahrten

**01.03.05.01 An- und Abfahrten**
Erforderliche An- und Abfahrten für Pos. 01.03.01.02,
01.03.02.01 und 01.03.04.01
incl. Personal- und Nebenkosten.
Menge: 4,000 Stck

#### 01.04 Gebäude 4

##### 01.04.01 Einarbeitung

**01.04.01.01 Sichtung und Auswertung vorhandener Unterlagen**
Sichtung und Auswertung von vorhandenen Unterlagen in Hinblick auf die Gebäudeeckdaten sowie die Baukonstruktion und die verwendeten Baumaterialien etc.
Menge: 1,000 psch
Voraussichtliche Abrechnungsmenge: 1,000

**01.04.01.02 Auftaktgespräch**
Auftaktgespräch mit dem verantwortlichen Planer inkl. Erfassung der für die Erbringung der Leistung notwendigen Daten im RHB.

Die An- und Abfahrt wird unter Pos. 01.04.05.01  abgerechnet.
Menge: 2,000 Std.

##### 01.04.02 Erfassung des Gebäudebestands

**01.04.02.01 Erfassung des Gebäudebestands**
Erfassung des Gebäudebestands mit Bestandsaufnahme vor Ort
weiter wie Pos. 01.01.02.01.

Die An- und Abfahrt wird unter Pos. 01.04.05.01  abgerechnet.
Menge: 1,000 Stck

##### 01.04.03 Bericht

**01.04.03.01 Bericht**
Bericht Sanierungsbedarfsermittlung
weiter wie Pos. 01.01.03.01.
Menge: 1,000 Stck

##### 01.04.04 Termine und Beratungen

**01.04.04.01 Orts- und Besprechungstermine**
In Absprache mit der Maßnahmeleitung:
Termine vor Ort oder im Rathaus Buer z.B. zur Erläuterung der Bestandsaufnahme oder des Berichts.

Die An- und Abfahrt wird unter Pos. 01.04.05.01  abgerechnet.
Menge: 2,000 Std.

**01.04.04.02 Beratungen, Stellungnahmen, Videokonferenzen**
Beratungen, auf Wunsch des AG, die nicht vor Ort stattfinden, z.B. telefonische Beratungen oder Videokonferenzen.
Menge: 10,000 Std

##### 01.04.05 An- und Abfahrten

**01.04.05.01 An- und Abfahrten**
Erforderliche An- und Abfahrten für Pos. 01.04.01.02,
 01.04.02.01 und 01.04.04.01
incl. Personal- und Nebenkosten.
Menge: 4,000 Stck

#### 01.05 Gebäude 5

##### 01.05.01 Einarbeitung

**01.05.01.01 Sichtung und Auswertung vorhandener Unterlagen**
Sichtung und Auswertung von vorhandenen Unterlagen in Hinblick auf die Gebäudeeckdaten sowie die Baukonstruktion und die verwendeten Baumaterialien etc.
Menge: 1,000 psch
Voraussichtliche Abrechnungsmenge: 1,000

**01.05.01.02 Auftaktgespräch**
Auftaktgespräch mit dem verantwortlichen Planer inkl. Erfassung der für die Erbringung der Leistung notwendigen Daten im RHB.

Die An- und Abfahrt wird unter Pos. 01.05.05.01 abgerechnet.
Menge: 2,000 Std.

##### 01.05.02 Erfassung des Gebäudebestands

**01.05.02.01 Erfassung des Gebäudebestands**
Erfassung des Gebäudebestands mit Bestandsaufnahme vor Ort
weiter wie Pos. 01.01.02.01.

Die An- und Abfahrt wird unter Pos. 01.05.05.01 abgerechnet.
Menge: 1,000 Stck

##### 01.05.03 Bericht

**01.05.03.01 Bericht**
Bericht Sanierungsbedarfsermittlung
weiter wie Pos. 01.01.03.01.
Menge: 1,000 Stck

##### 01.05.04 Termine und Beratungen

**01.05.04.01 Orts- und Besprechungstermine**
In Absprache mit der Maßnahmeleitung:
Termine vor Ort oder im Rathaus Buer z.B. zur Erläuterung der Bestandsaufnahme oder des Berichts.

Die An- und Abfahrt wird unter Pos. 01.05.05.01 abgerechnet.
Menge: 2,000 Std.

**01.05.04.02 Beratungen, Stellungnahmen, Videokonferenzen**
Beratungen, auf Wunsch des AG, die nicht vor Ort stattfinden, z.B. telefonische Beratungen oder Videokonferenzen.
Menge: 10,000 Std

##### 01.05.05 An- und Abfahrten

**01.05.05.01 An- und Abfahrten**
Erforderliche An- und Abfahrten für Pos. 01.05.01.02,
 01.05.02.01 und 01.05.04.01
incl. Personal- und Nebenkosten.
Menge: 4,000 Stck

#### 01.06 Gebäude 6

##### 01.06.01 Einarbeitung

**01.06.01.01 Sichtung und Auswertung vorhandener Unterlagen**
Sichtung und Auswertung von vorhandenen Unterlagen in Hinblick auf die Gebäudeeckdaten sowie die Baukonstruktion und die verwendeten Baumaterialien etc.
Menge: 1,000 psch
Voraussichtliche Abrechnungsmenge: 1,000

**01.06.01.02 Auftaktgespräch**
Auftaktgespräch mit dem verantwortlichen Planer inkl. Erfassung der für die Erbringung der Leistung notwendigen Daten im RHB.

Die An- und Abfahrt wird unter Pos. 01.06.05.01 abgerechnet.
Menge: 2,000 Std.

##### 01.06.02 Erfassung des Gebäudebestands

**01.06.02.01 Erfassung des Gebäudebestands**
Erfassung des Gebäudebestands mit Bestandsaufnahme vor Ort
weiter wie Pos. 01.01.02.01.

Die An- und Abfahrt wird unter Pos. 01.06.05.01 abgerechnet.
Menge: 1,000 Stck

##### 01.06.03 Bericht

**01.06.03.01 Bericht**
Bericht Sanierungsbedarfsermittlung
weiter wie Pos. 01.01.03.01.
Menge: 1,000 Stck

##### 01.06.04 Termine und Beratungen

**01.06.04.01 Orts- und Besprechungstermine**
In Absprache mit der Maßnahmeleitung:
Termine vor Ort oder im Rathaus Buer z.B. zur Erläuterung der Bestandsaufnahme oder des Berichts.

Die An- und Abfahrt wird unter Pos. 01.06.05.01
abgerechnet.
Menge: 2,000 Std.

**01.06.04.02 Beratungen, Stellungnahmen, Videokonferenzen**
Beratungen, auf Wunsch des AG, die nicht vor Ort stattfinden, z.B. telefonische Beratungen oder Videokonferenzen.
Menge: 10,000 Std

##### 01.06.05 An- und Abfahrten

**01.06.05.01 An- und Abfahrten**
Erforderliche An- und Abfahrten für Pos. 01.06.01.02, 01.06.02.01 und 01.06.04.01
incl. Personal- und Nebenkosten.
Menge: 4,000 Stck

### 02 Los 2

#### 02.01 Gebäude 7

##### 02.01.01 Einarbeitung

**02.01.01.01 Sichtung und Auswertung vorhandener Unterlagen**
Sichtung und Auswertung von vorhandenen Unterlagen in Hinblick auf die Gebäudeeckdaten sowie die Baukonstruktion und die verwendeten Baumaterialien etc.
Menge: 1,000 psch
Voraussichtliche Abrechnungsmenge: 1,000

**02.01.01.02 Auftaktgespräch**
Auftaktgespräch mit dem verantwortlichen Planer inkl. Erfassung der für die Erbringung der Leistung notwendigen Daten im RHB.
Die An- und Abfahrt wird unter Pos. 02.01.05.01  abgerechnet.
Menge: 2,000 Std.

##### 02.01.02 Erfassung des Gebäudebestands

**02.01.02.01 Erfassung des Gebäudebestands**
Erfassung des Gebäudebestands mit Bestandsaufnahme vor Ort
Wegen der unterschiedlichen Daten- und Informationslage zu den verschiedenen Gebäuden bedarf es zunächst einer ergänzenden Bestandsaufnahme durch eine Gebäudebegehung.
Ein Abgleich der Unterlagen und der Pläne mit dem Gebäudebestand vor Ort ist vorzunehmen. Bei Abweichungen müssen die Abweichungen in den Unterlagen und/oder Plänen dokumentiert werden.
Fotos sind eindeutig zu bezeichnen und der Situation vor Ort zuzuordnen.
Es obliegt dem AN die Ermittlung nach eigener Systematik durchzuführen. Es ist dem AN freigestellt, eigene 2D- oder 3D-Aufmaße (z.B. Laserscan) zu erstellen und/oder eigene Software zu nutzen.
Aufmaßdaten sind bei Abschluss der Leistungen dem AG zu übergeben s. Kalkulationshinweis.
Die An- und Abfahrt wird unter Pos. 02.01.05.01  abgerechnet.
Menge: 1,000 Stck

##### 02.01.03 Bericht

**02.01.03.01 Bericht**
Bericht Sanierungsbedarfsermittlung
Als Ergebnis der Sanierungsbedarfsermittlung ist eine Aufstellung zu erstellen, die für die betrachteten Bauteile und Anlagen(teile) eine kategorisierende Aussage zu deren derzeitigem Zustand, dem Zeitraum/Zeitpunkt für eine Erneuerung aus baulich-konstruktiver/technischer Sicht sowie aus Sicht der Anlagentechnik [für energetische Bauteile] eine Wirtschaftlichkeitsbetrachtung unterschiedlicher energetischer Maßnahmen mit Blick auf deren Kosten/Nutzen umfasst.
Der erfasste Gebäudezustand soll bezüglich des Zustands bewertet werden.
Bauteile und technische Anlagen, die sanierungsbedürftig sind und/oder nicht dem angestrebten Standard entsprechen, sind darzustellen und zu bewerten.
Die einzelnen Sanierungsbedarfe sind eindeutig zu verordnen, durch Fotos zu ergänzen, zu beschreiben und zu benoten/bewerten sowie durch Angabe von Mengen, Einzelpreisen und Sanierungskosten zu ergänzen.
Kosten
Die Kosten für die in der Sanierungsbedarfsermittlung erarbeiteten Sanierungsmaßnahmen sind in der Anlage 'Gebäudedaten/Gebäudekenngrößen' bis auf die erste Kostenebene zusammengefasst darzustellen.
Angabe der Kosten der Kostengruppe 300 + 400 getrennt.
Der Kostenanteil zur energetischen Sanierung ist separat auszuweisen.
Die Kosten für eine Schadstoffuntersuchung oder -sanierung sind nicht Bestandteil dieser Betrachtung. Erkennbare oder vermutete Schadstoffbelastungen sind im Deckblatt aufzuführen.
Die Kostengruppe 500 ist nicht Bestandteil dieser Betrachtung.
Baunebenkosten in Höhe von 15-25% sind im Ergebnis begründet separat auszuweisen.
Empfehlung zur Sanierung
Eine Empfehlung für die sinnvollste, wirtschaftlichste bauliche und energetische Sanierung ist anzugeben und zu begründen. Dabei sind die Dringlichkeit einer Sanierung sowie der Zeitfaktor darzustellen.
Gebäudedaten/Gebäudekenngrößen (Anlage 1)
In Form des Deckblattes sind die wichtigsten Informationen zu dem untersuchten Objekt und der Anlagen zusammengefasst darzustellen.
Checklisten (Anlage 2)
Die beigefügten Checklisten sind zu verwenden.
Die Überführung der Ergebnisse der Bestandsaufnahme, der Sanierungsbedarfsermittlung und der Sanierungskosten in die Checklisten (Anlage 1) hat als Voraussetzung für eine Vergleichbarkeit aller Gebäudebestände zu erfolgen.
Benotung und Hinweise (Anlage 3)
Die Benotung/Bewertung der mangelbehafteten und sanierungsbedürftigen Bauteile und Einbauten kann nach eigenem System erfolgen.
Vorgeschlagen wird, die Benotung/Bewertung nach dieser Anlage vorzunehmen.
Anforderungswerte Wärmedurchgangskoeffizient bei Sanierung (Anlage 4)
Die Vorgaben zum energetischen Standard sind einzuhalten oder zumindest, wo immer möglich, anzustreben.
In dem Bericht ist die Bewertung mit Sanierungsvorschlag des einzelnen Sanierungsbedarfs darzustellen und zu begründen s.o.
Ergebnis Dämmmaßnahmen und Anlagetechnik (Anlage 5)
Schwerpunktmäßig ist hier die Dämmung und die Anlagetechnik zu bewerten und bezüglich der Investitionskosten, Armortivationszeit und Energieersparnis zu beziffern.
Berechnung Energieersparnis (Anlage 6)
Das Ergebnis der Berechnung Energieersparnis ist in der Checkliste einzutragen.
Klima-Leitlinie (Anlage 7)
Die Klima-Leitlinie der Stadt Gelsenkirchen ist Grundlage aller Betrachtungen.
Menge: 1,000 Stck

##### 02.01.04 Termine und Beratungen

**02.01.04.01 Orts- und Besprechungstermine**
In Absprache mit der Maßnahmeleitung:
Termine vor Ort oder im Rathaus Buer z.B. zur Erläuterung der Bestandsaufnahme oder des Berichts.

Die An- und Abfahrt wird unter Pos. 02.01.05.01 01.01.05.01 abgerechnet.
Menge: 2,000 Std.

**02.01.04.02 Beratungen, Stellungnahmen, Videokonferenzen**
Beratungen, auf Wunsch des AG, die nicht vor Ort stattfinden, z.B. telefonische Beratungen oder Videokonferenzen.
Menge: 10,000 Std

##### 02.01.05 An- und Abfahrten

**02.01.05.01 An- und Abfahrten**
Erforderliche An- und Abfahrten für Pos. 02.01.01.02, 02.01.02.01  und 02.01.04.01 .
incl. Personal- und Nebenkosten.
Menge: 4,000 Stck

#### 02.02 Gebäude 8

##### 02.02.01 Einarbeitung

**02.02.01.01 Sichtung und Auswertung vorhandener Unterlagen**
Sichtung und Auswertung von vorhandenen Unterlagen in Hinblick auf die Gebäudeeckdaten sowie die Baukonstruktion und die verwendeten Baumaterialien etc.
Menge: 1,000 psch
Voraussichtliche Abrechnungsmenge: 1,000

**02.02.01.02 Auftaktgespräch**
Auftaktgespräch mit dem verantwortlichen Planer inkl. Erfassung der für die Erbringung der Leistung notwendigen Daten im RHB.

Die An- und Abfahrt wird unter Pos. 02.02.05.01  abgerechnet.
Menge: 2,000 Std.

##### 02.02.02 Erfassung des Gebäudebestands

**02.02.02.01 Erfassung des Gebäudebestands**
Erfassung des Gebäudebestands mit Bestandsaufnahme vor Ort
weiter wie Pos. 02.01.02.01.

Die An- und Abfahrt wird unter Pos. 02.02.05.01  abgerechnet.
Menge: 1,000 Stck

##### 02.02.03 Bericht

**02.02.03.01 Bericht**
Bericht Sanierungsbedarfsermittlung
weiter wie Pos. 02.01.03.01.
Menge: 1,000 Stck

##### 02.02.04 Termine und Beratungen

**02.02.04.01 Orts- und Besprechungstermine**
In Absprache mit der Maßnahmeleitung:
Termine vor Ort oder im Rathaus Buer z.B. zur Erläuterung der Bestandsaufnahme oder des Berichts.

Die An- und Abfahrt wird unter Pos. 02.02.05.01 01.02.05.01 abgerechnet.
Menge: 2,000 Std.

**02.02.04.02 Beratungen, Stellungnahmen, Videokonferenzen**
Beratungen, auf Wunsch des AG, die nicht vor Ort stattfinden, z.B. telefonische Beratungen oder Videokonferenzen.
Menge: 10,000 Std

##### 02.02.05 An- und Abfahrten

**02.02.05.01 An- und Abfahrten**
Erforderliche An- und Abfahrten für Pos. 02.02.01.02,
02.02.02.01 und 02.02.04.01
incl. Personal- und Nebenkosten.
Menge: 4,000 Stck

#### 02.03 Gebäude 9

##### 02.03.01 Einarbeitung

**02.03.01.01 Sichtung und Auswertung vorhandener Unterlagen**
Sichtung und Auswertung von vorhandenen Unterlagen in Hinblick auf die Gebäudeeckdaten sowie die Baukonstruktion und die verwendeten Baumaterialien etc.
Menge: 1,000 psch
Voraussichtliche Abrechnungsmenge: 1,000

**02.03.01.02 Auftaktgespräch**
Auftaktgespräch mit dem verantwortlichen Planer inkl. Erfassung der für die Erbringung der Leistung notwendigen Daten im RHB.

Die An- und Abfahrt wird unter Pos. 02.03.05.01  abgerechnet.
Menge: 2,000 Std.

##### 02.03.02 Erfassung des Gebäudebestands

**02.03.02.01 Erfassung des Gebäudebestands**
Erfassung des Gebäudebestands mit Bestandsaufnahme vor Ort
weiter wie Pos. 02.01.02.01.

Die An- und Abfahrt wird unter Pos. 02.03.05.01  abgerechnet.
Menge: 1,000 Stck

##### 02.03.03 Bericht

**02.03.03.01 Bericht**
Bericht Sanierungsbedarfsermittlung
weiter wie Pos. 02.01.03.01.
Menge: 1,000 Stck

##### 02.03.04 Termine und Beratungen

**02.03.04.01 Orts- und Besprechungstermine**
In Absprache mit der Maßnahmeleitung:
Termine vor Ort oder im Rathaus Buer z.B. zur Erläuterung der Bestandsaufnahme oder des Berichts.

Die An- und Abfahrt wird unter Pos. 02.03.05.01 abgerechnet.
Menge: 2,000 Std.

**02.03.04.02 Beratungen, Stellungnahmen, Videokonferenzen**
Beratungen, auf Wunsch des AG, die nicht vor Ort stattfinden, z.B. telefonische Beratungen oder Videokonferenzen.
Menge: 10,000 Std

##### 02.03.05 An- und Abfahrten

**02.03.05.01 An- und Abfahrten**
Erforderliche An- und Abfahrten für Pos. 02.03.01.02,
02.03.02.01 und 02.03.04.01
incl. Personal- und Nebenkosten.
Menge: 4,000 Stck

#### 02.04 Gebäude 10

##### 02.04.01 Einarbeitung

**02.04.01.01 Sichtung und Auswertung vorhandener Unterlagen**
Sichtung und Auswertung von vorhandenen Unterlagen in Hinblick auf die Gebäudeeckdaten sowie die Baukonstruktion und die verwendeten Baumaterialien etc.
Menge: 1,000 psch
Voraussichtliche Abrechnungsmenge: 1,000

**02.04.01.02 Auftaktgespräch**
Auftaktgespräch mit dem verantwortlichen Planer inkl. Erfassung der für die Erbringung der Leistung notwendigen Daten im RHB.

Die An- und Abfahrt wird unter Pos. 02.04.05.01 abgerechnet.
Menge: 2,000 Std.

##### 02.04.02 Erfassung des Gebäudebestands

**02.04.02.01 Erfassung des Gebäudebestands**
Erfassung des Gebäudebestands mit Bestandsaufnahme vor Ort
weiter wie Pos. 02.01.02.01.

Die An- und Abfahrt wird unter Pos. 02.04.05.01 abgerechnet.
Menge: 1,000 Stck

##### 02.04.03 Bericht

**02.04.03.01 Bericht**
Bericht Sanierungsbedarfsermittlung
weiter wie Pos. 02.01.03.01.
Menge: 1,000 Stck

##### 02.04.04 Termine und Beratungen

**02.04.04.01 Orts- und Besprechungstermine**
In Absprache mit der Maßnahmeleitung:
Termine vor Ort oder im Rathaus Buer z.B. zur Erläuterung der Bestandsaufnahme oder des Berichts.

Die An- und Abfahrt wird unter Pos. 02.04.05.01 abgerechnet.
Menge: 2,000 Std.

**02.04.04.02 Beratungen, Stellungnahmen, Videokonferenzen**
Beratungen, auf Wunsch des AG, die nicht vor Ort stattfinden, z.B. telefonische Beratungen oder Videokonferenzen.
Menge: 10,000 Std

##### 02.04.05 An- und Abfahrten

**02.04.05.01 An- und Abfahrten**
Erforderliche An- und Abfahrten für Pos. 02.04.01.02,  02.04.02.01 und 02.04.04.01 .
incl. Personal- und Nebenkosten.
Menge: 4,000 Stck

#### 02.05 Gebäude 11

##### 02.05.01 Einarbeitung

**02.05.01.01 Sichtung und Auswertung vorhandener Unterlagen**
Sichtung und Auswertung von vorhandenen Unterlagen in Hinblick auf die Gebäudeeckdaten sowie die Baukonstruktion und die verwendeten Baumaterialien etc.
Menge: 1,000 psch
Voraussichtliche Abrechnungsmenge: 1,000

**02.05.01.02 Auftaktgespräch**
Auftaktgespräch mit dem verantwortlichen Planer inkl. Erfassung der für die Erbringung der Leistung notwendigen Daten im RHB.

Die An- und Abfahrt wird unter Pos. 02.05.05.01 abgerechnet.
Menge: 2,000 Std.

##### 02.05.02 Erfassung des Gebäudebestands

**02.05.02.01 Erfassung des Gebäudebestands**
Erfassung des Gebäudebestands mit Bestandsaufnahme vor Ort
weiter wie Pos. 02.01.02.01.

Die An- und Abfahrt wird unter Pos. 02.05.05.01 abgerechnet.
Menge: 1,000 Stck

##### 02.05.03 Bericht

**02.05.03.01 Bericht**
Bericht Sanierungsbedarfsermittlung
weiter wie Pos. 02.01.03.01.
Menge: 1,000 Stck

##### 02.05.04 Termine und Beratungen

**02.05.04.01 Orts- und Besprechungstermine**
In Absprache mit der Maßnahmeleitung:
Termine vor Ort oder im Rathaus Buer z.B. zur Erläuterung der Bestandsaufnahme oder des Berichts.

Die An- und Abfahrt wird unter Pos. 02.05.05.01 abgerechnet.
Menge: 2,000 Std.

**02.05.04.02 Beratungen, Stellungnahmen, Videokonferenzen**
Beratungen, auf Wunsch des AG, die nicht vor Ort stattfinden, z.B. telefonische Beratungen oder Videokonferenzen.
Menge: 10,000 Std

##### 02.05.05 An- und Abfahrten

**02.05.05.01 An- und Abfahrten**
Erforderliche An- und Abfahrten für Pos. 02.05.01.02, 02.05.02.01  und 02.05.04.01 .
incl. Personal- und Nebenkosten.
Menge: 4,000 Stck

#### 02.06 Gebäude 12

##### 02.06.01 Einarbeitung

**02.06.01.01 Sichtung und Auswertung vorhandener Unterlagen**
Sichtung und Auswertung von vorhandenen Unterlagen in Hinblick auf die Gebäudeeckdaten sowie die Baukonstruktion und die verwendeten Baumaterialien etc.
Menge: 1,000 psch
Voraussichtliche Abrechnungsmenge: 1,000

**02.06.01.02 Auftaktgespräch**
Auftaktgespräch mit dem verantwortlichen Planer inkl. Erfassung der für die Erbringung der Leistung notwendigen Daten im RHB.

Die An- und Abfahrt wird unter Pos. 02.06.05.01 abgerechnet.
Menge: 2,000 Std.

##### 02.06.02 Erfassung des Gebäudebestands

**02.06.02.01 Erfassung des Gebäudebestands**
Erfassung des Gebäudebestands mit Bestandsaufnahme vor Ort
weiter wie Pos. 02.01.02.01.

Die An- und Abfahrt wird unter Pos. 02.06.05.01 abgerechnet.
Menge: 1,000 Stck

##### 02.06.03 Bericht

**02.06.03.01 Bericht**
Bericht Sanierungsbedarfsermittlung
weiter wie Pos. 02.01.03.01.
Menge: 1,000 Stck

##### 02.06.04 Termine und Beratungen

**02.06.04.01 Orts- und Besprechungstermine**
In Absprache mit der Maßnahmeleitung:
Termine vor Ort oder im Rathaus Buer z.B. zur Erläuterung der Bestandsaufnahme oder des Berichts.

Die An- und Abfahrt wird unter Pos. 02.06.05.01 abgerechnet.
Menge: 2,000 Std.

**02.06.04.02 Beratungen, Stellungnahmen, Videokonferenzen**
Beratungen, auf Wunsch des AG, die nicht vor Ort stattfinden, z.B. telefonische Beratungen oder Videokonferenzen.
Menge: 10,000 Std

##### 02.06.05 An- und Abfahrten

**02.06.05.01 An- und Abfahrten**
Erforderliche An- und Abfahrten für Pos. 02.06.01.02,
02.06.02.01 und 02.06.04.01
incl. Personal- und Nebenkosten.
Menge: 4,000 Stck

#### 02.07 Gebäude 13

##### 02.07.01 Einarbeitung

**02.07.01.01 Sichtung und Auswertung vorhandener Unterlagen**
Sichtung und Auswertung von vorhandenen Unterlagen in Hinblick auf die Gebäudeeckdaten sowie die Baukonstruktion und die verwendeten Baumaterialien etc.
Menge: 1,000 psch
Voraussichtliche Abrechnungsmenge: 1,000

**02.07.01.02 Auftaktgespräch**
Auftaktgespräch mit dem verantwortlichen Planer inkl. Erfassung der für die Erbringung der Leistung notwendigen Daten im RHB.

Die An- und Abfahrt wird unter Pos. 02.07.05.01 abgerechnet.
Menge: 2,000 Std.

##### 02.07.02 Erfassung des Gebäudebestands

**02.07.02.01 Erfassung des Gebäudebestands**
Erfassung des Gebäudebestands mit Bestandsaufnahme vor Ort
weiter wie Pos. 02.01.02.01.

Die An- und Abfahrt wird unter Pos. 02.07.05.01 abgerechnet.
Menge: 1,000 Stck

##### 02.07.03 Bericht

**02.07.03.01 Bericht**
Bericht Sanierungsbedarfsermittlung
weiter wie Pos. 02.01.03.01.
Menge: 1,000 Stck

##### 02.07.04 Termine und Beratungen

**02.07.04.01 Orts- und Besprechungstermine**
In Absprache mit der Maßnahmeleitung:
Termine vor Ort oder im Rathaus Buer z.B. zur Erläuterung der Bestandsaufnahme oder des Berichts.

Die An- und Abfahrt wird unter Pos. 02.07.05.01 abgerechnet.
Menge: 2,000 Std.

**02.07.04.02 Beratungen, Stellungnahmen, Videokonferenzen**
Beratungen, auf Wunsch des AG, die nicht vor Ort stattfinden, z.B. telefonische Beratungen oder Videokonferenzen.
Menge: 10,000 Std

##### 02.07.05 An- und Abfahrten

**02.07.05.01 An- und Abfahrten**
Erforderliche An- und Abfahrten für Pos. 02.07.01.02,
02.07.02.01 und 02.07.04.01
incl. Personal- und Nebenkosten.
Menge: 4,000 Stck

#### 02.08 Gebäude 14

##### 02.08.01 Einarbeitung

**02.08.01.01 Sichtung und Auswertung vorhandener Unterlagen**
Sichtung und Auswertung von vorhandenen Unterlagen in Hinblick auf die Gebäudeeckdaten sowie die Baukonstruktion und die verwendeten Baumaterialien etc.
Menge: 1,000 psch
Voraussichtliche Abrechnungsmenge: 1,000

**02.08.01.02 Auftaktgespräch**
Auftaktgespräch mit dem verantwortlichen Planer inkl. Erfassung der für die Erbringung der Leistung notwendigen Daten im RHB.

Die An- und Abfahrt wird unter Pos. 02.08.05.01 abgerechnet.
Menge: 2,000 Std.

##### 02.08.02 Erfassung des Gebäudebestands

**02.08.02.01 Erfassung des Gebäudebestands**
Erfassung des Gebäudebestands mit Bestandsaufnahme vor Ort
weiter wie Pos. 02.01.02.01.

Die An- und Abfahrt wird unter Pos. 02.08.05.01 abgerechnet.
Menge: 1,000 Stck

##### 02.08.03 Bericht

**02.08.03.01 Bericht**
Bericht Sanierungsbedarfsermittlung
weiter wie Pos. 02.01.03.01.
Menge: 1,000 Stck

##### 02.08.04 Termine und Beratungen

**02.08.04.01 Orts- und Besprechungstermine**
In Absprache mit der Maßnahmeleitung:
Termine vor Ort oder im Rathaus Buer z.B. zur Erläuterung der Bestandsaufnahme oder des Berichts.

Die An- und Abfahrt wird unter Pos. 02.08.05.01 abgerechnet.
Menge: 2,000 Std.

**02.08.04.02 Beratungen, Stellungnahmen, Videokonferenzen**
Beratungen, auf Wunsch des AG, die nicht vor Ort stattfinden, z.B. telefonische Beratungen oder Videokonferenzen.
Menge: 10,000 Std

##### 02.08.05 An- und Abfahrten

**02.08.05.01 An- und Abfahrten**
Erforderliche An- und Abfahrten für Pos. 02.08.01.02,
02.08.02.01 und 02.08.04.01
incl. Personal- und Nebenkosten.
Menge: 4,000 Stck

### 03 Los 3

#### 03.01 Gebäude 15

##### 03.01.01 Einarbeitung

**03.01.01.01 Sichtung und Auswertung vorhandener Unterlagen**
Sichtung und Auswertung von vorhandenen Unterlagen in Hinblick auf die Gebäudeeckdaten sowie die Baukonstruktion und die verwendeten Baumaterialien etc.
Menge: 1,000 psch
Voraussichtliche Abrechnungsmenge: 1,000

**03.01.01.02 Auftaktgespräch**
Auftaktgespräch mit dem verantwortlichen Planer inkl. Erfassung der für die Erbringung der Leistung notwendigen Daten im RHB.

Die An- und Abfahrt wird unter Pos. 03.01.05.01 abgerechnet.
Menge: 2,000 Std.

##### 03.01.02 Erfassung des Gebäudebestands

**03.01.02.01 Erfassung des Gebäudebestands**
Erfassung des Gebäudebestands mit Bestandsaufnahme vor Ort
Wegen der unterschiedlichen Daten- und Informationslage zu den verschiedenen Gebäuden bedarf es zunächst einer ergänzenden Bestandsaufnahme durch eine Gebäudebegehung.
Ein Abgleich der Unterlagen und der Pläne mit dem Gebäudebestand vor Ort ist vorzunehmen. Bei Abweichungen müssen die Abweichungen in den Unterlagen und/oder Plänen dokumentiert werden.
Fotos sind eindeutig zu bezeichnen und der Situation vor Ort zuzuordnen.
Es obliegt dem AN die Ermittlung nach eigener Systematik durchzuführen.
Es ist dem AN freigestellt, eigene 2D- oder 3D-Aufmaße (z.B. Laserscan) zu erstellen und/oder eigene Software zu nutzen.
Aufmaßdaten sind bei Abschluss der Leistungen dem AG zu übergeben s. Kalkulationshinweis.
Die An- und Abfahrt wird unter Pos. 03.01.05.01 abgerechnet.
Menge: 1,000 Stck

##### 03.01.03 Bericht

**03.01.03.01 Bericht**
Bericht Sanierungsbedarfsermittlung
Als Ergebnis der Sanierungsbedarfsermittlung ist eine Aufstellung zu erstellen, die für die betrachteten Bauteile und Anlagen(teile) eine kategorisierende Aussage zu deren derzeitigem Zustand, dem Zeitraum/Zeitpunkt für eine Erneuerung aus baulich-konstruktiver/technischer Sicht sowie aus Sicht der Anlagentechnik [für energetische Bauteile] eine Wirtschaftlichkeitsbetrachtung unterschiedlicher energetischer Maßnahmen mit Blick auf deren Kosten/Nutzen umfasst.
Der erfasste Gebäudezustand soll bezüglich des Zustands bewertet werden.
Bauteile und technische Anlagen, die sanierungsbedürftig sind und/oder nicht dem angestrebten Standard entsprechen, sind darzustellen und zu bewerten.
Die einzelnen Sanierungsbedarfe sind eindeutig zu verordnen, durch Fotos zu ergänzen, zu beschreiben und zu benoten/bewerten sowie durch Angabe von Mengen, Einzelpreisen und Sanierungskosten zu ergänzen.
Kosten
Die Kosten für die in der Sanierungsbedarfsermittlung erarbeiteten Sanierungsmaßnahmen sind in der Anlage 'Gebäudedaten/Gebäudekenngrößen' bis auf die erste Kostenebene zusammengefasst darzustellen.
Angabe der Kosten der Kostengruppe 300 + 400 getrennt.
Der Kostenanteil zur energetischen Sanierung ist separat auszuweisen.
Die Kosten für eine Schadstoffuntersuchung oder -sanierung sind nicht Bestandteil dieser Betrachtung. Erkennbare oder vermutete Schadstoffbelastungen sind im Deckblatt aufzuführen.
Die Kostengruppe 500 ist nicht Bestandteil dieser Betrachtung.
Baunebenkosten in Höhe von 15-25% sind im Ergebnis begründet separat auszuweisen.
Empfehlung zur Sanierung
Eine Empfehlung für die sinnvollste, wirtschaftlichste bauliche und energetische Sanierung ist anzugeben und zu begründen. Dabei sind die Dringlichkeit einer Sanierung sowie der Zeitfaktor darzustellen.
Gebäudedaten/Gebäudekenngrößen (Anlage 1)
In Form des Deckblattes sind die wichtigsten Informationen zu dem untersuchten Objekt und der Anlagen zusammengefasst darzustellen.
Checklisten (Anlage 2)
Die beigefügten Checklisten sind zu verwenden.
Die Überführung der Ergebnisse der Bestandsaufnahme, der Sanierungsbedarfsermittlung und der Sanierungskosten in die Checklisten (Anlage 1) hat als Voraussetzung für eine Vergleichbarkeit aller Gebäudebestände zu erfolgen.
Benotung und Hinweise (Anlage 3)
Die Benotung/Bewertung der mangelbehafteten und sanierungsbedürftigen Bauteile und Einbauten kann nach eigenem System erfolgen.
Vorgeschlagen wird, die Benotung/Bewertung nach dieser Anlage vorzunehmen.
Anforderungswerte Wärmedurchgangskoeffizient bei Sanierung (Anlage 4)
Die Vorgaben zum energetischen Standard sind einzuhalten oder zumindest, wo immer möglich, anzustreben.
In dem Bericht ist die Bewertung mit Sanierungsvorschlag des einzelnen Sanierungsbedarfs darzustellen und zu begründen s.o.
Ergebnis Dämmmaßnahmen und Anlagetechnik (Anlage 5)
Schwerpunktmäßig ist hier die Dämmung und die Anlagetechnik zu bewerten und bezüglich der Investitionskosten, Armortivationszeit und Energieersparnis zu beziffern.
Berechnung Energieersparnis (Anlage 6)
Das Ergebnis der Berechnung Energieersparnis ist in der Checkliste einzutragen.
Klima-Leitlinie (Anlage 7)
Die Klima-Leitlinie der Stadt Gelsenkirchen ist Grundlage aller Betrachtungen.
Menge: 1,000 Stck

##### 03.01.04 Termine und Beratungen

**03.01.04.01 Orts- und Besprechungstermine**
In Absprache mit der Maßnahmeleitung:
Termine vor Ort oder im Rathaus Buer z.B. zur Erläuterung der Bestandsaufnahme oder des Berichts.

Die An- und Abfahrt wird unter Pos. 03.01.05.01 abgerechnet.
Menge: 2,000 Std.

**03.01.04.02 Beratungen, Stellungnahmen, Videokonferenzen**
Beratungen, auf Wunsch des AG, die nicht vor Ort stattfinden, z.B. telefonische Beratungen oder Videokonferenzen.
Menge: 10,000 Std

##### 03.01.05 An- und Abfahrten

**03.01.05.01 An- und Abfahrten**
Erforderliche An- und Abfahrten für Pos. 03.01.01.02, 03.01.02.01  und 03.01.04.01 .
incl. Personal- und Nebenkosten.
Menge: 4,000 Stck

#### 03.02 Gebäude 16

##### 03.02.01 Einarbeitung

**03.02.01.01 Sichtung und Auswertung vorhandener Unterlagen**
Sichtung und Auswertung von vorhandenen Unterlagen in Hinblick auf die Gebäudeeckdaten sowie die Baukonstruktion und die verwendeten Baumaterialien etc.
Menge: 1,000 psch
Voraussichtliche Abrechnungsmenge: 1,000

**03.02.01.02 Auftaktgespräch**
Auftaktgespräch mit dem verantwortlichen Planer inkl. Erfassung der für die Erbringung der Leistung notwendigen Daten im RHB.

Die An- und Abfahrt wird unter Pos. 03.02.05.01 abgerechnet.
Menge: 2,000 Std.

##### 03.02.02 Erfassung des Gebäudebestands

**03.02.02.01 Erfassung des Gebäudebestands**
Erfassung des Gebäudebestands mit Bestandsaufnahme vor Ort
weiter wie Pos. 03.01.02.01.

Die An- und Abfahrt wird unter Pos. 03.02.05.01 abgerechnet.
Menge: 1,000 Stck

##### 03.02.03 Bericht

**03.02.03.01 Bericht**
Bericht Sanierungsbedarfsermittlung
weiter wie Pos. 03.01.03.01.
Menge: 1,000 Stck

##### 03.02.04 Termine und Beratungen

**03.02.04.01 Orts- und Besprechungstermine**
In Absprache mit der Maßnahmeleitung:
Termine vor Ort oder im Rathaus Buer z.B. zur Erläuterung der Bestandsaufnahme oder des Berichts.

Die An- und Abfahrt wird unter Pos. 03.02.05.01 abgerechnet.
Menge: 2,000 Std.

**03.02.04.02 Beratungen, Stellungnahmen, Videokonferenzen**
Beratungen, auf Wunsch des AG, die nicht vor Ort stattfinden, z.B. telefonische Beratungen oder Videokonferenzen.
Menge: 10,000 Std

##### 03.02.05 An- und Abfahrten

**03.02.05.01 An- und Abfahrten**
Erforderliche An- und Abfahrten für Pos. 03.02.01.02,
03.02.02.01 und 03.02.04.01
incl. Personal- und Nebenkosten.
Menge: 4,000 Stck

#### 03.03 Gebäude 17

##### 03.03.01 Einarbeitung

**03.03.01.01 Sichtung und Auswertung vorhandener Unterlagen**
Sichtung und Auswertung von vorhandenen Unterlagen in Hinblick auf die Gebäudeeckdaten sowie die Baukonstruktion und die verwendeten Baumaterialien etc.
Menge: 1,000 psch
Voraussichtliche Abrechnungsmenge: 1,000

**03.03.01.02 Auftaktgespräch**
Auftaktgespräch mit dem verantwortlichen Planer inkl. Erfassung der für die Erbringung der Leistung notwendigen Daten im RHB.

Die An- und Abfahrt wird unter Pos. 01.04.05.01  abgerechnet.
Menge: 2,000 Std.

##### 03.03.02 Erfassung des Gebäudebestands

**03.03.02.01 Erfassung des Gebäudebestands**
Erfassung des Gebäudebestands mit Bestandsaufnahme vor Ort
weiter wie Pos. 03.01.02.01.

Die An- und Abfahrt wird unter Pos. 01.04.05.01  abgerechnet.
Menge: 1,000 Stck

##### 03.03.03 Bericht

**03.03.03.01 Bericht**
Bericht Sanierungsbedarfsermittlung
weiter wie Pos. 03.01.03.01.
Menge: 1,000 Stck

##### 03.03.04 Termine und Beratungen

**03.03.04.01 Orts- und Besprechungstermine**
In Absprache mit der Maßnahmeleitung:
Termine vor Ort oder im Rathaus Buer z.B. zur Erläuterung der Bestandsaufnahme oder des Berichts.

Die An- und Abfahrt wird unter Pos. 01.04.05.01  abgerechnet.
Menge: 2,000 Std.

**03.03.04.02 Beratungen, Stellungnahmen, Videokonferenzen**
Beratungen, auf Wunsch des AG, die nicht vor Ort stattfinden, z.B. telefonische Beratungen oder Videokonferenzen.
Menge: 10,000 Std

##### 03.03.05 An- und Abfahrten

**03.03.05.01 An- und Abfahrten**
Erforderliche An- und Abfahrten für Pos. 03.02.01.02,
03.02.02.01 und 03.02.04.01
incl. Personal- und Nebenkosten.
Menge: 4,000 Stck

#### 03.04 Gebäude 18

##### 03.04.01 Einarbeitung

**03.04.01.01 Sichtung und Auswertung vorhandener Unterlagen**
Sichtung und Auswertung von vorhandenen Unterlagen in Hinblick auf die Gebäudeeckdaten sowie die Baukonstruktion und die verwendeten Baumaterialien etc.
Menge: 1,000 psch
Voraussichtliche Abrechnungsmenge: 1,000

**03.04.01.02 Auftaktgespräch**
Auftaktgespräch mit dem verantwortlichen Planer inkl. Erfassung der für die Erbringung der Leistung notwendigen Daten im RHB.

Die An- und Abfahrt wird unter Pos. 03.04.05.01 abgerechnet.
Menge: 2,000 Std.

##### 03.04.02 Erfassung des Gebäudebestands

**03.04.02.01 Erfassung des Gebäudebestands**
Erfassung des Gebäudebestands mit Bestandsaufnahme vor Ort
weiter wie Pos. 03.01.02.01.

Die An- und Abfahrt wird unter Pos. 03.04.05.01 abgerechnet.
Menge: 1,000 Stck

##### 03.04.03 Bericht

**03.04.03.01 Bericht**
Bericht Sanierungsbedarfsermittlung
weiter wie Pos. 03.01.03.01.
Menge: 1,000 Stck

##### 03.04.04 Termine und Beratungen

**03.04.04.01 Orts- und Besprechungstermine**
In Absprache mit der Maßnahmeleitung:
Termine vor Ort oder im Rathaus Buer z.B. zur Erläuterung der Bestandsaufnahme oder des Berichts.

Die An- und Abfahrt wird unter Pos. 03.04.05.01 abgerechnet.
Menge: 2,000 Std.

**03.04.04.02 Beratungen, Stellungnahmen, Videokonferenzen**
Beratungen, auf Wunsch des AG, die nicht vor Ort stattfinden, z.B. telefonische Beratungen oder Videokonferenzen.
Menge: 10,000 Std

##### 03.04.05 An- und Abfahrten

**03.04.05.01 An- und Abfahrten**
Erforderliche An- und Abfahrten für Pos. 03.04.01.02, 03.04.02.01 und 03.04.04.01
incl. Personal- und Nebenkosten.
Menge: 4,000 Stck
